# Presupuesto

- Propiedad del archivo: CYPE INGENIEROS, S.A.
- Formato: FIEBDC-3/2004
- Programa: ARQUIMEDES
- Fecha de los precios: 28/05/2020
- Divisa: EUR
- Costes indirectos: 3 %
- Gastos generales: 13 %
- Beneficio industrial: 6 %
- IVA: 21 %
- Código: 20_023_MED04 (22/04/2020)
Importe: 71749.3

## D Demoliciones
Importe: 4146.72

**DQC010** m² Desmontaje de cobertura de panel sándwich.
1.28 m² × 21.42 (22.06 con costes indirectos) = 28.24
Desmontaje de cobertura de panel sándwich, sujeta mecánicamente sobre correa estructural a menos de 20 m de altura, en cubierta inclinada a un agua con una pendiente media del 30%; con medios manuales y recuperación del 80% del material para su posterior ubicación en otro emplazamiento, siendo el orden de ejecución del proceso inverso al de su instalación, y carga manual sobre camión o contenedor.
Incluye: Desmontaje del elemento. Clasificación y etiquetado. Acopio de los materiales a reutilizar. Carga manual del material a reutilizar sobre camión. Retirada y acopio de los restos de obra. Limpieza de los restos de obra. Carga manual de escombros sobre camión o contenedor.
Criterio de medición de proyecto: Superficie medida según documentación gráfica de Proyecto.
Criterio de valoración económica: El precio incluye el desmontaje de los elementos de fijación, de los remates, de los canalones y de las bajantes.

| Código | Ud | Descripción | Rendimiento | Precio | Importe |
|---|---|---|---|---|---|
| mo020 | h | Oficial 1ª construcción. (mano de obra; 22/04/2020) | 0.395 | 18.56 | 7.33 |
| mo113 | h | Peón ordinario construcción. (mano de obra; 22/04/2020) | 0.791 | 17.28 | 13.67 |
| % | % | Costes directos complementarios | 2 % | 21.00 | 0.42 |
|  |  | Total |  |  | 21.42 |

| Medición | Uds. | Largo | Ancho | Parcial |
|---|---|---|---|---|
| elemento sujeto a fachada se desmonta para poder ejecutar el aislamiento por el exterior de fachada | 1 | 1.600 | 0.800 | 1.280 |
| Total |  |  |  | 1.28 |

**DIC030** Ud Desmontaje de unidad exterior de sistema de aire acondicionado.
2 Ud × 156.88 (161.59 con costes indirectos) = 323.18
Desmontaje de unidad exterior de sistema de aire acondicionado, de 50 kg de peso máximo, con medios manuales, y recuperación, acopio y montaje del material en el mismo emplazamiento, y carga manual sobre camión o contenedor.
Incluye: Desmontaje del elemento. Clasificación y etiquetado. Acopio de los materiales a reutilizar. Reposición y conexionado del elemento. Retirada y acopio de los restos de obra. Limpieza de los restos de obra. Carga manual de los restos de obra sobre camión o contenedor.
Criterio de medición de proyecto: Número de unidades previstas, según documentación gráfica de Proyecto.
Criterio de valoración económica: El precio incluye el desmontaje de los accesorios y de los soportes de fijación.

| Código | Ud | Descripción | Rendimiento | Precio | Importe |
|---|---|---|---|---|---|
| mo004 | h | Oficial 1ª calefactor. (mano de obra) | 3.714 | 19.11 | 70.97 |
| mo103 | h | Ayudante calefactor. (mano de obra) | 3.714 | 17.5 | 65.00 |
| mo113 | h | Peón ordinario construcción. | 1.032 | 17.28 | 17.83 |
| % | % | Costes directos complementarios | 2 % | 153.80 | 3.08 |
|  |  | Total |  |  | 156.88 |

| Medición | Uds. | Parcial |
|---|---|---|
| Desmontaje y reposición para poder ejecutar el aislamiento por el exterior de fachada | 2 | 2.000 |
| Total |  | 2 |

**RYP030** m² Eliminación de capa de pintura plástica.
73.76 m² × 4.27 (4.4 con costes indirectos) = 324.54
Eliminación de capa de pintura plástica, aplicada sobre paramento vertical interior, con medios mecánicos, mediante lijadora, y la aplicación con brocha de 0,2 l/m² de decapante universal de alta eficiencia, color azul, impregnando la pintura existente, eliminándola con espátula una vez reblandecida.
Incluye: Protección de los elementos del entorno que puedan verse afectados durante los trabajos. Aplicación del decapante. Eliminación de la capa de pintura. Retirada y acopio de los restos generados. Carga de los restos generados sobre camión o contenedor.
Criterio de medición de proyecto: Superficie medida según documentación gráfica de Proyecto.

| Código | Ud | Descripción | Rendimiento | Precio | Importe |
|---|---|---|---|---|---|
| mt27pfr030a | l | Decapante universal de alta eficiencia, color azul, a base de disolventes orgánicos, para aplicar con brocha o rodillo. (material) | 0.2 | 15.81 | 3.16 |
| mo076 | h | Ayudante pintor. (mano de obra) | 0.059 | 17.53 | 1.03 |
| % | % | Costes directos complementarios | 2 % | 4.19 | 0.08 |
|  |  | Total |  |  | 4.27 |

| Medición | Uds. | Largo | Alto | Parcial |
|---|---|---|---|---|
| Eliminacion de la capa de pintura sobre ladrillo Caravista existente |  |  |  |  |
| PLANTA BAJA (Zonas Con ladrillo caravista) fachada oeste | 1 | 6.400 | 3.200 | 20.480 |
| fachada sur pilastras de ladrillo cv | 1 | 0.500 | 3.200 | 1.600 |
|  | 4 | 0.750 | 3.200 | 9.600 |
| acceso | 1 | 5.000 | 3.200 | 16.000 |
| fachada este | 1 | 6.400 | 3.200 | 20.480 |
| fachada norte pilastras | 1 | 0.750 | 3.200 | 2.400 |
|  | 2 | 0.500 | 3.200 | 3.200 |
| PLANTA PRIMERA |  |  |  |  |
| Total |  |  |  | 73.76 |

**DLC020** m² Levantado de carpintería acristalada de aluminio de cualquier tipo situada en fachada,
25.78 m² × 5.01 (5.16 con costes indirectos) = 133.02
Levantado de carpintería acristalada de aluminio de cualquier tipo situada en fachada, con medios manuales, sin deteriorar los elementos constructivos a los que está sujeta, y carga manual sobre camión o contenedor.
Incluye: Levantado del elemento. Retirada y acopio del material levantado. Limpieza de los restos de obra. Carga manual del material levantado y restos de obra sobre camión o contenedor.
Criterio de medición de proyecto: Superficie medida según documentación gráfica de Proyecto.
Criterio de valoración económica: El precio incluye el levantado de las hojas, de los marcos, de los tapajuntas y de los herrajes.

| Código | Ud | Descripción | Rendimiento | Precio | Importe |
|---|---|---|---|---|---|
| mo113 | h | Peón ordinario construcción. | 0.284 | 17.28 | 4.91 |
| % | % | Costes directos complementarios | 2 % | 4.91 | 0.10 |
|  |  | Total |  |  | 5.01 |

| Medición | Uds. | Largo | Alto | Parcial |
|---|---|---|---|---|
| V1 | 5 | 1.200 | 1.600 | 9.600 |
| V2 | 11 | 1.200 | 0.400 | 5.280 |
| V3 (puerta de acceso) | 1 | 1.600 | 2.500 | 4.000 |
| V4 | 5 | 0.600 | 1.500 | 4.500 |
| V5 | 1 | 1.600 | 1.500 | 2.400 |
| Total |  |  |  | 25.78 |

**DQC040** m² Desmontaje de cobertura de teja cerámica curva.
84 m² × 29.01 (29.88 con costes indirectos) = 2509.92
Desmontaje de cobertura de teja cerámica curva, colocada con mortero a menos de 20 m de altura, en cubierta inclinada a dos aguas con una pendiente media del 30%; con medios manuales y recuperación del 80% del material para su posterior ubicación en otro emplazamiento, siendo el orden de ejecución del proceso inverso al de su instalación, y carga manual sobre camión o contenedor.
Incluye: Desmontaje del elemento. Clasificación y etiquetado. Acopio de los materiales a reutilizar. Carga manual del material a reutilizar sobre camión. Retirada y acopio de los restos de obra. Limpieza de los restos de obra. Carga manual de escombros sobre camión o contenedor.
Criterio de medición de proyecto: Superficie medida según documentación gráfica de Proyecto.
Criterio de valoración económica: El precio incluye el desmontaje de los elementos de fijación, de los remates, de los canalones y de las bajantes.

| Código | Ud | Descripción | Rendimiento | Precio | Importe |
|---|---|---|---|---|---|
| mo020 | h | Oficial 1ª construcción. | 0.271 | 18.56 | 5.03 |
| mo113 | h | Peón ordinario construcción. | 1.355 | 17.28 | 23.41 |
| % | % | Costes directos complementarios | 2 % | 28.44 | 0.57 |
|  |  | Total |  |  | 29.01 |

| Medición | Uds. | Largo | Ancho | Parcial |
|---|---|---|---|---|
| faldones de cubierta | 2 | 12.000 | 3.500 | 84.000 |
| Total |  |  |  | 84 |

**DRS020** m² Demolición de pavimento existente en el interior del edificio. (27/06/2020)
55.23 m² × 11.04 (11.37 con costes indirectos) = 627.97
Demolición de pavimento existente en el interior del edificio, de baldosas cerámicas, con medios manuales, sin deteriorar los elementos constructivos contiguos, y carga manual sobre camión o contenedor.
Incluye: Demolición del elemento. Fragmentación de los escombros en piezas manejables. Retirada y acopio de escombros. Limpieza de los restos de obra. Carga manual de escombros sobre camión o contenedor.
Criterio de medición de proyecto: Superficie medida según documentación gráfica de Proyecto.
Criterio de valoración económica: El precio incluye el picado del material de agarre adherido al soporte, pero no incluye la demolición de la base soporte.

| Código | Ud | Descripción | Rendimiento | Precio | Importe |
|---|---|---|---|---|---|
| mo112 | h | Peón especializado construcción. (mano de obra; 27/06/2020) | 0.277 | 17.97 | 4.98 |
| mo113 | h | Peón ordinario construcción. | 0.338 | 17.28 | 5.84 |
| % | % | Costes directos complementarios | 2 % | 10.82 | 0.22 |
|  |  | Total |  |  | 11.04 |

| Medición | Uds. | Largo | Ancho | Parcial |
|---|---|---|---|---|
| PLANTA ALTA |  |  |  |  |
| aula | 1 | 30.100 |  | 30.100 |
| aula | 1 | 12.660 |  | 12.660 |
| distribuidor | 1 | 4.100 |  | 4.100 |
| aseo | 1 | 3.090 |  | 3.090 |
| escalera | 1 | 2.400 | 2.200 | 5.280 |
| Total |  |  |  | 55.23 |

**DRS011** m Demolición de rodapié (27/06/2020)
56.4 m × 1.31 (1.35 con costes indirectos) = 76.14
Demolición de rodapié, con medios manuales, sin deteriorar los elementos constructivos contiguos, y carga manual sobre camión o contenedor.
Incluye: Demolición del elemento. Fragmentación de los escombros en piezas manejables. Retirada y acopio de escombros. Limpieza de los restos de obra. Carga manual de escombros sobre camión o contenedor.
Criterio de medición de proyecto: Longitud medida según documentación gráfica de Proyecto.
Criterio de valoración económica: El precio incluye el picado del material de agarre adherido al soporte.

| Código | Ud | Descripción | Rendimiento | Precio | Importe |
|---|---|---|---|---|---|
| mo113 | h | Peón ordinario construcción. | 0.074 | 17.28 | 1.28 |
| % | % | Costes directos complementarios | 2 % | 1.28 | 0.03 |
|  |  | Total |  |  | 1.31 |

| Medición | Uds. | Largo | Parcial |
|---|---|---|---|
| PLANTA ALTA |  |  |  |
| aula | 2 | 7.200 | 14.400 |
|  | 2 | 5.450 | 10.900 |
| aula | 2 | 5.100 | 10.200 |
|  | 2 | 2.850 | 5.700 |
| distribuidor | 4 | 2.050 | 8.200 |
| escalera | 2 | 2.400 | 4.800 |
|  | 1 | 2.200 | 2.200 |
| Total |  |  | 56.4 |

**DRA010** m² Demolición de alicatado de azulejo. (29/06/2020)
17.04 m² × 7.05 (7.26 con costes indirectos) = 123.71
Demolición de alicatado de azulejo, con medios manuales y carga manual sobre camión o contenedor.
Incluye: Demolición del elemento. Fragmentación de los escombros en piezas manejables. Limpieza de los restos de obra. Carga manual de escombros sobre camión o contenedor.
Criterio de medición de proyecto: Superficie medida según documentación gráfica de Proyecto.
Criterio de valoración económica: El precio incluye el picado del material de agarre adherido al soporte.

| Código | Ud | Descripción | Rendimiento | Precio | Importe |
|---|---|---|---|---|---|
| mo113 | h | Peón ordinario construcción. | 0.4 | 17.28 | 6.91 |
| % | % | Costes directos complementarios | 2 % | 6.91 | 0.14 |
|  |  | Total |  |  | 7.05 |

| Medición | Uds. | Largo | Alto | Parcial |
|---|---|---|---|---|
| Aseo planta alta | 2 | 1.550 | 2.400 | 7.440 |
|  | 2 | 2.000 | 2.400 | 9.600 |
| Total |  |  |  | 17.04 |

## L Mejora Carpinterias
Importe: 16571.52

**LCL060** Ud Ventana de aluminio, gama alta, con rotura de puente térmico, dos hojas correderas, dimensiones 1200x1600 mm.
5 Ud × 607.98 (626.22 con costes indirectos) = 3131.10
Ventana de aluminio, gama alta, con rotura de puente térmico, dos hojas correderas, dimensiones 1200x1600 mm, acabado lacado imitación madera con el sello QUALICOAT, que garantiza el espesor y la calidad del proceso de lacado, compuesta de hoja de 37 mm y marco de 116 mm, junquillos, galce, juntas de estanqueidad de EPDM, manilla y herrajes, según UNE-EN 14351-1; transmitancia térmica del marco: Uh,m = desde 3,9 W/(m²K); espesor máximo del acristalamiento: 30 mm, con clasificación a la permeabilidad al aire clase 4, según UNE-EN 12207, clasificación a la estanqueidad al agua clase 7A, según UNE-EN 12208, y clasificación a la resistencia a la carga del viento clase C5, según UNE-EN 12210, sin premarco y sin persiana. Incluso patillas de anclaje para la fijación de la carpintería, silicona para sellado perimetral de la junta entre la carpintería exterior y el paramento.
Incluye: Ajuste final de las hojas. Sellado perimetral de la junta entre la carpintería exterior y el paramento.
Criterio de medición de proyecto: Número de unidades previstas, según documentación gráfica de Proyecto.
Criterio de valoración económica: El precio no incluye el recibido en obra de la carpintería.

| Código | Ud | Descripción | Rendimiento | Precio | Importe |
|---|---|---|---|---|---|
| mt25pfx030ald | Ud | Ventana de aluminio, gama alta, con rotura de puente térmico, dos hojas correderas, dimensiones 1200x1600 mm, acabado lacado imitación madera con el sello QUALICOAT, que garantiza el espesor y la calidad del proceso de lacado, compuesta de hoja de 37 mm y marco de 116 mm, junquillos, galce, juntas de estanqueidad de EPDM, manilla y herrajes, según UNE-EN 14351-1; transmitancia térmica del marco: Uh,m = desde 3,9 W/(m²K); espesor máximo del acristalamiento: 30 mm; con clasificación a la permeabilidad al aire clase 4, según UNE-EN 12207, clasificación a la estanqueidad al agua clase 7A, según UNE-EN 12208, y clasificación a la resistencia a la carga del viento clase C5, según UNE-EN 12210. (material) | 1 | 534.86 | 534.86 |
| mt22www010a | Ud | Cartucho de 290 ml de sellador adhesivo monocomponente, neutro, superelástico, a base de polímero MS, color blanco, con resistencia a la intemperie y a los rayos UV y elongación hasta rotura 750%. (material) | 1.02 | 5.29 | 5.40 |
| mt22www050a | Ud | Cartucho de 300 ml de silicona neutra oxímica, de elasticidad permanente y curado rápido, color blanco, rango de temperatura de trabajo de -60 a 150°C, con resistencia a los rayos UV, dureza Shore A aproximada de 22, según UNE-EN ISO 868 y elongación a rotura >= 800%, según UNE-EN ISO 8339. (material) | 0.48 | 4.73 | 2.27 |
| mo018 | h | Oficial 1ª cerrajero. (mano de obra; 22/04/2020) | 1.717 | 18.82 | 32.31 |
| mo059 | h | Ayudante cerrajero. (mano de obra; 22/04/2020) | 1.207 | 17.58 | 21.22 |
| % | % | Costes directos complementarios | 2 % | 596.06 | 11.92 |
|  |  | Total |  |  | 607.98 |

| Medición | Uds. | Parcial |
|---|---|---|
| V1 | 5 | 5.000 |
| Total |  | 5 |

**LCL060b** Ud Ventana de aluminio, gama alta, con rotura de puente térmico, dos hojas correderas, dimensiones 1400x400 mm.
5 Ud × 487.58 (502.21 con costes indirectos) = 2511.05
Ventana de aluminio, gama alta, con rotura de puente térmico, dos hojas correderas, dimensiones 1400x400 mm, acabado lacado imitación madera con el sello QUALICOAT, que garantiza el espesor y la calidad del proceso de lacado, compuesta de hoja de 37 mm y marco de 116 mm, junquillos, galce, juntas de estanqueidad de EPDM, manilla y herrajes, según UNE-EN 14351-1; transmitancia térmica del marco: Uh,m = desde 3,9 W/(m²K); espesor máximo del acristalamiento: 30 mm, con clasificación a la permeabilidad al aire clase 4, según UNE-EN 12207, clasificación a la estanqueidad al agua clase 7A, según UNE-EN 12208, y clasificación a la resistencia a la carga del viento clase C5, según UNE-EN 12210, sin premarco y sin persiana. Incluso patillas de anclaje para la fijación de la carpintería, silicona para sellado perimetral de la junta entre la carpintería exterior y el paramento.
Incluye: Ajuste final de las hojas. Sellado perimetral de la junta entre la carpintería exterior y el paramento.
Criterio de medición de proyecto: Número de unidades previstas, según documentación gráfica de Proyecto.
Criterio de valoración económica: El precio no incluye el recibido en obra de la carpintería.

| Código | Ud | Descripción | Rendimiento | Precio | Importe |
|---|---|---|---|---|---|
| mt25pfx030aad | Ud | Ventana de aluminio, gama alta, con rotura de puente térmico, dos hojas correderas, dimensiones 1400x500 mm, acabado lacado imitación madera con el sello QUALICOAT, que garantiza el espesor y la calidad del proceso de lacado, compuesta de hoja de 37 mm y marco de 116 mm, junquillos, galce, juntas de estanqueidad de EPDM, manilla y herrajes, según UNE-EN 14351-1; transmitancia térmica del marco: Uh,m = desde 3,9 W/(m²K); espesor máximo del acristalamiento: 30 mm; con clasificación a la permeabilidad al aire clase 4, según UNE-EN 12207, clasificación a la estanqueidad al agua clase 7A, según UNE-EN 12208, y clasificación a la resistencia a la carga del viento clase C5, según UNE-EN 12210. (material) | 1 | 428.52 | 428.52 |
| mt22www010a | Ud | Cartucho de 290 ml de sellador adhesivo monocomponente, neutro, superelástico, a base de polímero MS, color blanco, con resistencia a la intemperie y a los rayos UV y elongación hasta rotura 750%. | 0.646 | 5.29 | 3.42 |
| mt22www050a | Ud | Cartucho de 300 ml de silicona neutra oxímica, de elasticidad permanente y curado rápido, color blanco, rango de temperatura de trabajo de -60 a 150°C, con resistencia a los rayos UV, dureza Shore A aproximada de 22, según UNE-EN ISO 868 y elongación a rotura >= 800%, según UNE-EN ISO 8339. | 0.304 | 4.73 | 1.44 |
| mo018 | h | Oficial 1ª cerrajero. | 1.476 | 18.82 | 27.78 |
| mo059 | h | Ayudante cerrajero. | 0.959 | 17.58 | 16.86 |
| % | % | Costes directos complementarios | 2 % | 478.02 | 9.56 |
|  |  | Total |  |  | 487.58 |

| Medición | Uds. | Parcial |
|---|---|---|
| V2 | 5 | 5.000 |
| Total |  | 5 |

**LCL060c** Ud Puerta de aluminio, gama alta, con rotura de puente térmico, dos hojas practicables, con apertura hacia el interior, dimensiones 1600x2500 mm.
1 Ud × 1240.37 (1277.58 con costes indirectos) = 1277.58
Puerta de aluminio, gama alta, con rotura de puente térmico, dos hojas practicables, con apertura hacia el interior, dimensiones 1600x2500 mm, acabado lacado imitación madera, con el sello QUALICOAT, que garantiza el espesor y la calidad del proceso de lacado, compuesta de hoja de 88 mm y marco de 80 mm, junquillos, galce, juntas de estanqueidad de EPDM, manilla y herrajes, según UNE-EN 14351-1; transmitancia térmica del marco: Uh,m = desde 1,3 W/(m²K); espesor máximo del acristalamiento: 65 mm, con clasificación a la permeabilidad al aire clase 4, según UNE-EN 12207, clasificación a la estanqueidad al agua clase E1950, según UNE-EN 12208, y clasificación a la resistencia a la carga del viento clase C5, según UNE-EN 12210, sin premarco y sin persiana. Incluso patillas de anclaje para la fijación de la carpintería, silicona para sellado perimetral de la junta entre la carpintería exterior y el paramento.
Incluye: Ajuste final de las hojas. Sellado perimetral de la junta entre la carpintería exterior y el paramento.
Criterio de medición de proyecto: Número de unidades previstas, según documentación gráfica de Proyecto.
Criterio de valoración económica: El precio no incluye el recibido en obra de la carpintería.

| Código | Ud | Descripción | Rendimiento | Precio | Importe |
|---|---|---|---|---|---|
| mt25pfx160esd | Ud | Puerta de aluminio, gama alta, con rotura de puente térmico, dos hojas practicables, con apertura hacia el interior, dimensiones 1600x2500 mm, acabado lacado imitación madera, con el sello QUALICOAT, que garantiza el espesor y la calidad del proceso de lacado, compuesta de hoja de 88 mm y marco de 80 mm, junquillos, galce, juntas de estanqueidad de EPDM, manilla y herrajes, según UNE-EN 14351-1; transmitancia térmica del marco: Uh,m = desde 1,3 W/(m²K); espesor máximo del acristalamiento: 65 mm, con clasificación a la permeabilidad al aire clase 4, según UNE-EN 12207, clasificación a la estanqueidad al agua clase E1950, según UNE-EN 12208, y clasificación a la resistencia a la carga del viento clase C5, según UNE-EN 12210. (material) | 1 | 1145.31 | 1145.31 |
| mt22www010a | Ud | Cartucho de 290 ml de sellador adhesivo monocomponente, neutro, superelástico, a base de polímero MS, color blanco, con resistencia a la intemperie y a los rayos UV y elongación hasta rotura 750%. | 1.394 | 5.29 | 7.37 |
| mt22www050a | Ud | Cartucho de 300 ml de silicona neutra oxímica, de elasticidad permanente y curado rápido, color blanco, rango de temperatura de trabajo de -60 a 150°C, con resistencia a los rayos UV, dureza Shore A aproximada de 22, según UNE-EN ISO 868 y elongación a rotura >= 800%, según UNE-EN ISO 8339. | 0.656 | 4.73 | 3.10 |
| mo018 | h | Oficial 1ª cerrajero. | 1.88 | 18.82 | 35.38 |
| mo059 | h | Ayudante cerrajero. | 1.416 | 17.58 | 24.89 |
| % | % | Costes directos complementarios | 2 % | 1216.05 | 24.32 |
|  |  | Total |  |  | 1240.37 |

| Medición | Uds. | Parcial |
|---|---|---|
| V3 | 1 | 1.000 |
| Total |  | 1 |

**LCL060d** Ud Ventana de aluminio, gama alta, con rotura de puente térmico, una hoja oscilobatiente, con apertura hacia el interior, dimensiones 600x1500 mm.
11 Ud × 507.01 (522.22 con costes indirectos) = 5744.42
Ventana de aluminio, gama alta, con rotura de puente térmico, una hoja oscilobatiente, con apertura hacia el interior, dimensiones 600x1500 mm, acabado lacado imitación madera, con el sello QUALICOAT, que garantiza el espesor y la calidad del proceso de lacado, compuesta de hoja de 88 mm y marco de 80 mm, junquillos, galce, juntas de estanqueidad de EPDM, manilla y herrajes, según UNE-EN 14351-1; transmitancia térmica del marco: Uh,m = desde 1,3 W/(m²K); espesor máximo del acristalamiento: 65 mm, con clasificación a la permeabilidad al aire clase 4, según UNE-EN 12207, clasificación a la estanqueidad al agua clase E1950, según UNE-EN 12208, y clasificación a la resistencia a la carga del viento clase C5, según UNE-EN 12210, sin premarco y sin persiana. Incluso patillas de anclaje para la fijación de la carpintería, silicona para sellado perimetral de la junta entre la carpintería exterior y el paramento.
Incluye: Ajuste final de la hoja. Sellado perimetral de la junta entre la carpintería exterior y el paramento.
Criterio de medición de proyecto: Número de unidades previstas, según documentación gráfica de Proyecto.
Criterio de valoración económica: El precio no incluye el recibido en obra de la carpintería.

| Código | Ud | Descripción | Rendimiento | Precio | Importe |
|---|---|---|---|---|---|
| mt25pfx135ckd | Ud | Ventana de aluminio, gama alta, con rotura de puente térmico, una hoja oscilobatiente, con apertura hacia el interior, dimensiones 600x1500 mm, acabado lacado imitación madera, con el sello QUALICOAT, que garantiza el espesor y la calidad del proceso de lacado, compuesta de hoja de 88 mm y marco de 80 mm, junquillos, galce, juntas de estanqueidad de EPDM, manilla y herrajes, según UNE-EN 14351-1; transmitancia térmica del marco: Uh,m = desde 1,3 W/(m²K); espesor máximo del acristalamiento: 65 mm, con clasificación a la permeabilidad al aire clase 4, según UNE-EN 12207, clasificación a la estanqueidad al agua clase E1950, según UNE-EN 12208, y clasificación a la resistencia a la carga del viento clase C5, según UNE-EN 12210. (material) | 1 | 444.34 | 444.34 |
| mt22www010a | Ud | Cartucho de 290 ml de sellador adhesivo monocomponente, neutro, superelástico, a base de polímero MS, color blanco, con resistencia a la intemperie y a los rayos UV y elongación hasta rotura 750%. | 0.714 | 5.29 | 3.78 |
| mt22www050a | Ud | Cartucho de 300 ml de silicona neutra oxímica, de elasticidad permanente y curado rápido, color blanco, rango de temperatura de trabajo de -60 a 150°C, con resistencia a los rayos UV, dureza Shore A aproximada de 22, según UNE-EN ISO 868 y elongación a rotura >= 800%, según UNE-EN ISO 8339. | 0.336 | 4.73 | 1.59 |
| mo018 | h | Oficial 1ª cerrajero. | 1.56 | 18.82 | 29.36 |
| mo059 | h | Ayudante cerrajero. | 1.024 | 17.58 | 18.00 |
| % | % | Costes directos complementarios | 2 % | 497.07 | 9.94 |
|  |  | Total |  |  | 507.01 |

**LCL060e** Ud Ventana de aluminio, gama alta, con rotura de puente térmico, dos hojas correderas, dimensiones 1600x1500 mm.
1 Ud × 611.91 (630.27 con costes indirectos) = 630.27
Ventana de aluminio, gama alta, con rotura de puente térmico, dos hojas correderas, dimensiones 1600x1500 mm, acabado lacado imitación madera con el sello QUALICOAT, que garantiza el espesor y la calidad del proceso de lacado, compuesta de hoja de 37 mm y marco de 116 mm, junquillos, galce, juntas de estanqueidad de EPDM, manilla y herrajes, según UNE-EN 14351-1; transmitancia térmica del marco: Uh,m = desde 3,9 W/(m²K); espesor máximo del acristalamiento: 30 mm, con clasificación a la permeabilidad al aire clase 4, según UNE-EN 12207, clasificación a la estanqueidad al agua clase 7A, según UNE-EN 12208, y clasificación a la resistencia a la carga del viento clase C5, según UNE-EN 12210, sin premarco y sin persiana. Incluso patillas de anclaje para la fijación de la carpintería, silicona para sellado perimetral de la junta entre la carpintería exterior y el paramento.
Incluye: Ajuste final de las hojas. Sellado perimetral de la junta entre la carpintería exterior y el paramento.
Criterio de medición de proyecto: Número de unidades previstas, según documentación gráfica de Proyecto.
Criterio de valoración económica: El precio no incluye el recibido en obra de la carpintería.

| Código | Ud | Descripción | Rendimiento | Precio | Importe |
|---|---|---|---|---|---|
| mt25pfx030bkd | Ud | Ventana de aluminio, gama alta, con rotura de puente térmico, dos hojas correderas, dimensiones 1600x1500 mm, acabado lacado imitación madera con el sello QUALICOAT, que garantiza el espesor y la calidad del proceso de lacado, compuesta de hoja de 37 mm y marco de 116 mm, junquillos, galce, juntas de estanqueidad de EPDM, manilla y herrajes, según UNE-EN 14351-1; transmitancia térmica del marco: Uh,m = desde 3,9 W/(m²K); espesor máximo del acristalamiento: 30 mm; con clasificación a la permeabilidad al aire clase 4, según UNE-EN 12207, clasificación a la estanqueidad al agua clase 7A, según UNE-EN 12208, y clasificación a la resistencia a la carga del viento clase C5, según UNE-EN 12210. (material) | 1 | 537.83 | 537.83 |
| mt22www010a | Ud | Cartucho de 290 ml de sellador adhesivo monocomponente, neutro, superelástico, a base de polímero MS, color blanco, con resistencia a la intemperie y a los rayos UV y elongación hasta rotura 750%. | 1.054 | 5.29 | 5.58 |
| mt22www050a | Ud | Cartucho de 300 ml de silicona neutra oxímica, de elasticidad permanente y curado rápido, color blanco, rango de temperatura de trabajo de -60 a 150°C, con resistencia a los rayos UV, dureza Shore A aproximada de 22, según UNE-EN ISO 868 y elongación a rotura >= 800%, según UNE-EN ISO 8339. | 0.496 | 4.73 | 2.35 |
| mo018 | h | Oficial 1ª cerrajero. | 1.732 | 18.82 | 32.60 |
| mo059 | h | Ayudante cerrajero. | 1.226 | 17.58 | 21.55 |
| % | % | Costes directos complementarios | 2 % | 599.91 | 12.00 |
|  |  | Total |  |  | 611.91 |

**LVC020** m² Doble acristalamiento 4/20/6
22.523 m² × 141.26 (145.5 con costes indirectos) = 3277.10
Doble acristalamiento 4/20/6, conjunto formado por vidrio exterior de baja emisividad térmica de 4 mm, cámara de gas deshidratada con perfil separador de aluminio y doble sellado perimetral, de 20 mm, rellena de gas argón y vidrio interior Templa.lite Azur.lite color azul de 6 mm de espesor; 30 mm de espesor total, fijado sobre carpintería con acuñado mediante calzos de apoyo perimetrales y laterales, sellado en frío con silicona Sikasil WS-305-N "SIKA", compatible con el material soporte.
Incluye: Colocación, calzado, montaje y ajuste en la carpintería. Sellado final de estanqueidad. Señalización de las hojas.
Criterio de medición de proyecto: Superficie de carpintería a acristalar, según documentación gráfica de Proyecto, incluyendo en cada hoja vidriera las dimensiones del bastidor.

| Código | Ud | Descripción | Rendimiento | Precio | Importe |
|---|---|---|---|---|---|
| mt21veu011xbTca | m² | Doble acristalamiento LOW.S "CONTROL GLASS ACÚSTICO Y SOLAR", LOW.S 4/20/6 Templa.lite Azur.lite color azul, conjunto formado por vidrio exterior de baja emisividad térmica LOW.S de 4 mm, cámara de gas deshidratada con perfil separador de aluminio y doble sellado perimetral, de 20 mm, rellena de gas argón y vidrio interior Templa.lite Azur.lite color azul de 6 mm de espesor; 30 mm de espesor total. (material) | 1.006 | 120.03 | 120.75 |
| mt21sik010 | Ud | Cartucho de 310 ml de silicona sintética incolora Elastosil WS-305-N "SIKA" (rendimiento aproximado de 12 m por cartucho). (material) | 0.58 | 2.47 | 1.43 |
| mt21vva021 | Ud | Material auxiliar para la colocación de vidrios. (material; 22/04/2020) | 1 | 1.26 | 1.26 |
| mo055 | h | Oficial 1ª cristalero. (mano de obra; 22/04/2020) | 0.39 | 19.85 | 7.74 |
| mo110 | h | Ayudante cristalero. (mano de obra; 22/04/2020) | 0.39 | 18.75 | 7.31 |
| % | % | Costes directos complementarios | 2 % | 138.49 | 2.77 |
|  |  | Total |  |  | 141.26 |

| Medición | Uds. | Ancho | Alto | Parcial |
|---|---|---|---|---|
| V1 | 10 | 0.550 | 1.550 | 8.525 |
| V2 | 22 | 0.550 | 0.350 | 4.235 |
| V3 | 2 | 0.750 | 2.400 | 3.600 |
| V4 | 5 | 0.550 | 1.450 | 3.988 |
| V5 | 2 | 0.750 | 1.450 | 2.175 |
| Total |  |  |  | 22.523 |

## H Remates y ayudas
Importe: 4513.79

**HRR030** m Vierteaguas de chapa plegada de acero prelacado, espesor 1 mm.
23.8 m × 139.33 (143.51 con costes indirectos) = 3415.54
Vierteaguas de chapa plegada de acero prelacado, espesor 1 mm, desarrollo 600 mm y 5 pliegues, con goterón, empotrado en las jambas; colocación con adhesivo bituminoso de aplicación en frío, sobre una capa de regularización de mortero de cemento, industrial, con aditivo hidrófugo, M-5, de 4 cm de espesor; y sellado de las juntas entre piezas y de las uniones con los muros con sellador adhesivo monocomponente.
Incluye: Replanteo de las piezas. Corte de las piezas. Preparación y regularización del soporte. Colocación y fijación de las piezas metálicas, niveladas y aplomadas. Sellado de juntas y limpieza.
Criterio de medición de proyecto: Longitud del ancho del hueco, medida según documentación gráfica de Proyecto, incrementada en 5 cm a cada lado.

| Código | Ud | Descripción | Rendimiento | Precio | Importe |
|---|---|---|---|---|---|
| mt08aaa010a | m³ | Agua. (material) | 0.051 | 1.5 | 0.08 |
| mt09mif010ia | t | Mortero industrial para albañilería, de cemento, color gris, con aditivo hidrófugo, categoría M-5 (resistencia a compresión 5 N/mm²), suministrado en sacos, según UNE-EN 998-2. (material) | 0.282 | 38.06 | 10.73 |
| mt20wwr010 | kg | Adhesivo bituminoso de aplicación en frío, para chapas metálicas. (material) | 15 | 6.08 | 91.20 |
| mt20vme030o | m | Vierteaguas de chapa plegada de acero prelacado, espesor 1 mm, desarrollo 600 mm y 5 pliegues, con goterón. (material) | 1 | 6.63 | 6.63 |
| mt22www010b | Ud | Cartucho de 290 ml de sellador adhesivo monocomponente, neutro, superelástico, a base de polímero MS, color gris, con resistencia a la intemperie y a los rayos UV y elongación hasta rotura 750%. (material) | 0.5 | 5.29 | 2.65 |
| mo020 | h | Oficial 1ª construcción. | 0.282 | 18.56 | 5.23 |
| mo113 | h | Peón ordinario construcción. | 1.162 | 17.28 | 20.08 |
| % | % | Costes directos complementarios | 2 % | 136.60 | 2.73 |
|  |  | Total |  |  | 139.33 |

| Medición | Uds. | Largo | Parcial |
|---|---|---|---|
| V1 | 5 | 1.200 | 6.000 |
| v2 | 11 | 1.200 | 13.200 |
| v4 | 5 | 0.600 | 3.000 |
| v5 | 1 | 1.600 | 1.600 |
| Total |  |  | 23.8 |

**HED010** Ud Recibido de carpintería de aluminio
23 Ud × 46.36 (47.75 con costes indirectos) = 1098.25
Recibido de carpintería de aluminio, con patillas de anclaje, con mortero de cemento, industrial, con aditivo hidrófugo, M-5.
Incluye: Replanteo. Apertura de huecos para embutir los anclajes. Nivelación y aplomado. Apuntalamiento. Tapado de huecos con mortero.
Criterio de medición de proyecto: Número de unidades previstas, según documentación gráfica de Proyecto.

| Código | Ud | Descripción | Rendimiento | Precio | Importe |
|---|---|---|---|---|---|
| mt08aaa010a | m³ | Agua. | 0.007 | 1.5 | 0.01 |
| mt09mif010ia | t | Mortero industrial para albañilería, de cemento, color gris, con aditivo hidrófugo, categoría M-5 (resistencia a compresión 5 N/mm²), suministrado en sacos, según UNE-EN 998-2. | 0.038 | 38.06 | 1.45 |
| mo020 | h | Oficial 1ª construcción. | 1.171 | 18.56 | 21.73 |
| mo113 | h | Peón ordinario construcción. | 1.288 | 17.28 | 22.26 |
| % | % | Costes directos complementarios | 2 % | 45.45 | 0.91 |
|  |  | Total |  |  | 46.36 |

| Medición | Uds. | Parcial |
|---|---|---|
| V1 | 5 | 5.000 |
| V2 | 11 | 11.000 |
| V3 | 1 | 1.000 |
| V4 | 5 | 5.000 |
| V5 | 1 | 1.000 |
| Total |  | 23 |

## N Mejora aislamientos
Importe: 42715.02

**ZHI010** m² Rehabilitación energética de cubierta inclinada. (22/04/2020)
94.24 m² × 80.24 (82.65 con costes indirectos) = 7788.94
Rehabilitación energética de cubierta inclinada con una pendiente media del 30% a menos de 20 m de altura, una vez desmontada la cobertura de teja cerámica curva colocada con mortero, y los elementos de fijación, y saneado y reparado el soporte; mediante colocación de barrera de vapor adherida sobre el soporte existente; clavado de la primera hilera de rastreles de madera paralelos a las líneas de pendiente de la cubierta; fijación mecánica al soporte del aislamiento, formado por panel de lana mineral, semirrígido, no revestido, panel Plus (TP 138) "KNAUF INSULATION", de 50 mm de espesor, según UNE-EN 13162, resistencia térmica 1,55 m²K/W, conductividad térmica 0,032 W/(mK), colocado entre los rastreles de madera, con una separación de 60 cm coincidiendo con la anchura del panel; colocación de la impermeabilización sobre el aislamiento; clavado de una segunda hilera de rastreles de madera, coincidiendo con la posición de los rastreles de la primera hilera; clavado de una tercera hilera de rastreles de madera de menor escuadría, perpendicular a los anteriores, formando una cámara de aire ventilada por encima del aislamiento; y ejecución de la capa de cobertura de teja cerámica mixta, color rojo, 43x26 cm, fijada con tornillos rosca-madera sobre rastreles de madera. Incluso p/p de retirada de la cobertura desmontada y carga manual sobre camión o contenedor; replanteo, cortes, cajeado de los encuentros del faldón con aleros y hastiales para retención del aislamiento, resolución de puentes térmicos, fijaciones y limpieza; tejas de caballete, remate lateral, ventilación y piezas especiales para formación de cumbreras, limatesas, emboquillado de aleros y bordes libres.
Incluye: Desmontaje de los elementos. Retirada y acopio del material desmontado. Limpieza de los restos de obra. Carga del material desmontado y restos de obra sobre camión o contenedor. Replanteo. Colocación de la barrera de vapor. Clavado de la primera hilera de rastreles. Corte y preparación del aislamiento. Colocación del aislamiento. Fijación mecánica del aislamiento entre los rastreles. Colocación de la membrana impermeabilizante. Clavado de la segunda hilera de rastreles sobre la primera. Clavado de una tercera hilera de rastreles de menor escuadría, perpendicular a las anteriores. Fijación de las tejas sobre los rastreles con tornillos. Ejecución de cumbreras, limatesas, aleros y bordes libres.
Criterio de medición de proyecto: Superficie medida según documentación gráfica de Proyecto.

| Código | Ud | Descripción | Rendimiento | Precio | Importe |
|---|---|---|---|---|---|
| mt15var010a | m² | Barrera de vapor de film de polietileno de baja densidad (LDPE), de 0,1 mm de espesor y 100 g/m² de masa superficial. (material; 22/04/2020) | 1.05 | 0.6 | 0.63 |
| mt07mee201af | m | Rastrel de 25x50 mm de sección, de madera de pino nacional protegida frente a agentes bióticos. (material; 22/04/2020) | 1.75 | 1.42 | 2.49 |
| mt16lki010iea | m² | Panel de lana mineral, semirrígido, no revestido, panel Plus (TP 138) "KNAUF INSULATION", de 50 mm de espesor, según UNE-EN 13162, con certificado de calidad del aire interior Eurofins Gold, resistencia térmica 1,55 m²K/W, conductividad térmica 0,032 W/(mK), Euroclase A1 de reacción al fuego, con código de designación MW-EN 13162-T4-WS-WL(P)-AFr5. Las resinas empleadas en la fabricación no contienen formaldehído ni fenoles (E-Technology). (material; 22/04/2020) | 1.05 | 5.76 | 6.05 |
| mt15rev100a | m² | Lámina impermeabilizante, flexible y difusora de vapor de agua, compuesta de una hoja de poliolefina, con ambas caras revestidas de velo fibroso, de 0,45 mm de espesor y 135 g/m², según UNE-EN 13956. (material; 22/04/2020) | 1.05 | 2.45 | 2.57 |
| mt15var020 | m | Cinta flexible de butilo, adhesiva por ambas caras, para la realización de uniones y sellados entre láminas de poliolefinas. (material; 22/04/2020) | 0.2 | 4.05 | 0.81 |
| mt07mee201ac | m | Rastrel de 25x35 mm de sección, de madera de pino nacional protegida frente a agentes bióticos. (material; 22/04/2020) | 1.75 | 1 | 1.75 |
| mt07mee201aa | m | Rastrel de 25x25 mm de sección, de madera de pino nacional protegida frente a agentes bióticos. (material; 22/04/2020) | 3.5 | 0.72 | 2.52 |
| mt13blw131 | Ud | Tornillo para sujeción de rastrel. (material; 22/04/2020) | 10 | 0.11 | 1.10 |
| mt13tax010a | Ud | Teja cerámica mixta, color rojo, 43x26 cm, según UNE-EN 1304. (material; 22/04/2020) | 13.08 | 0.45 | 5.89 |
| mt13tax011a | Ud | Caballete cerámico, color rojo, para tejas mixtas, según UNE-EN 1304. (material; 22/04/2020) | 0.32 | 1.6 | 0.51 |
| mt13tax013a | Ud | Teja cerámica de ventilación mixta, color rojo, según UNE-EN 1304. (material; 22/04/2020) | 0.1 | 3.1 | 0.31 |
| mt13tax014a | Ud | Teja cerámica de alero mixta, color rojo. (material; 22/04/2020) | 0.4 | 0.58 | 0.23 |
| mt13blw103 | Ud | Tornillo rosca-madera para sujeción de tejas a rastrel. (material; 22/04/2020) | 4.5 | 0.06 | 0.27 |
| mo020 | h | Oficial 1ª construcción. | 1.55 | 18.56 | 28.77 |
| mo113 | h | Peón ordinario construcción. | 1.2 | 17.28 | 20.74 |
| mo054 | h | Oficial 1ª montador de aislamientos. (mano de obra; 22/04/2020) | 0.11 | 19.11 | 2.10 |
| mo101 | h | Ayudante montador de aislamientos. (mano de obra; 22/04/2020) | 0.11 | 17.53 | 1.93 |
| % | % | Costes directos complementarios | 2 % | 78.67 | 1.57 |
|  |  | Total |  |  | 80.24 |

| Medición | Uds. | Largo | Ancho | Parcial |
|---|---|---|---|---|
| Paños de cubierta | 2 | 12.400 | 3.800 | 94.240 |
| Total |  |  |  | 94.24 |

**ZFV010** m² Rehabilitación energética de fachada (22/04/2020)
272.01 m² × 124.66 (128.4 con costes indirectos) = 34926.08
Rehabilitación energética de fachada, mediante aislamiento térmico por su cara exterior, con el sistema Veture, formado por paneles aislantes prefabricados de 1240x600x68 mm, compuestos de plaquetas cerámicas de gres, según UNE-EN ISO 10545-11, color blanco, unidas a un panel rígido de poliestireno extruido, según UNE-EN 13164, de 50 mm de espesor, resistencia a compresión >= 300 kPa, resistencia térmica 1,5 m²K/W, conductividad térmica 0,034 W/(mK), Euroclase E de reacción al fuego, fijados los paneles prefabricados al paramento soporte con tacos de poliamida, tornillos de acero cincado y dispositivos auxiliares de fijación, previa colocación y fijación del perfil de arranque de aluminio, para nivelación y soporte de los paneles prefabricados; sellado de juntas entre paneles prefabricados con adhesivo de caucho de silicona; colocación de plaquetas individuales de unión entre paneles prefabricados con adhesivo cementoso mejorado, C2 TE S2, altamente deformable, de fraguado normal, con deslizamiento reducido y tiempo abierto ampliado, y rejuntado final de las plaquetas con mortero, tipo CG2. Incluso piezas especiales y limpieza final de la fachada con fratás humedecido con agua.
Incluye: Corte y preparación de los paneles prefabricados. Colocación y fijación del perfil de arranque. Colocación y fijación de los paneles prefabricados sobre el paramento. Sellado de las juntas entre paneles. Colocación de las plaquetas de ajuste y de las piezas especiales. Rejuntado de las plaquetas. Limpieza final de la fachada.
Criterio de medición de proyecto: Superficie medida según documentación gráfica de Proyecto, deduciendo los huecos de superficie mayor de 1 m², añadiendo a cambio la superficie de la parte interior del hueco, correspondiente al desarrollo de jambas y dinteles. No se ha incrementado la medición por roturas y recortes, ya que en la descomposición se ha considerado un 5% más de piezas.
Criterio de valoración económica: El precio no incluye la preparación de la superficie soporte.

| Código | Ud | Descripción | Rendimiento | Precio | Importe |
|---|---|---|---|---|---|
| mt12ppg010o | Ud | Panel prefabricado de 1240x600x68 mm, compuesto de plaquetas cerámicas de gres, según UNE-EN ISO 10545-11, color blanco, unidas a un panel rígido de poliestireno extruido, según UNE-EN 13164, de 50 mm de espesor, resistencia a compresión >= 300 kPa, resistencia térmica 1,5 m²K/W, conductividad térmica 0,034 W/(mK), Euroclase E de reacción al fuego, incluso dispositivos auxiliares de fijación y plaquetas individuales. (material; 22/04/2020) | 1.42 | 62.2 | 88.32 |
| mt12ppg100c | Ud | Taco de poliamida y tornillo de acero zincado, de 8 mm de diámetro y 120 mm de longitud. (material; 22/04/2020) | 7 | 0.42 | 2.94 |
| mt12ppg110 | Ud | Cartucho de 310 cm³ de adhesivo de caucho de silicona. (material; 22/04/2020) | 0.5 | 6.92 | 3.46 |
| mt09mcr211 | kg | Adhesivo cementoso mejorado, C2 TE S2, según UNE-EN 12004, altamente deformable, de fraguado normal, con deslizamiento reducido y tiempo abierto ampliado, compuesto de cemento de alta resistencia, áridos seleccionados, aditivos especiales y resinas sintéticas. (material; 22/04/2020) | 0.75 | 1.84 | 1.38 |
| mt09mcr100a | kg | Mortero, tipo CG2, según UNE-EN 13888, para juntas de 5 a 30 mm, compuesto por cementos de alta resistencia, áridos seleccionados, pigmentos y aditivos específicos. (material; 22/04/2020) | 8.5 | 1.09 | 9.27 |
| mt12ppg005d | m | Perfil angular de arranque de aluminio, de 50 mm de anchura, incluso elementos de fijación. (material; 22/04/2020) | 0.1 | 3.62 | 0.36 |
| mo052 | h | Oficial 1ª montador de sistemas de fachadas prefabricadas. (mano de obra; 22/04/2020) | 0.45 | 19.11 | 8.60 |
| mo099 | h | Ayudante montador de sistemas de fachadas prefabricadas. (mano de obra; 22/04/2020) | 0.45 | 17.53 | 7.89 |
| % | % | Costes directos complementarios | 2 % | 122.22 | 2.44 |
|  |  | Total |  |  | 124.66 |

| Medición | Uds. | Largo | Ancho | Alto | Parcial |
|---|---|---|---|---|---|
| PL BAJA |  |  |  |  |  |
| F Sur | 1 | 12.000 |  | 3.400 | 40.800 |
| entrantes y salientes | 10 | 0.250 |  | 3.400 | 8.500 |
| F este | 1 | 6.400 |  | 3.400 | 21.760 |
| F norte | 1 | 12.000 |  | 3.400 | 40.800 |
| salientes | 3 | 0.250 |  | 3.400 | 2.550 |
| F oeste | 1 | 6.400 |  | 3.400 | 21.760 |
| PL ALTA |  |  |  |  |  |
| F Sur | 1 | 12.000 |  | 3.200 | 38.400 |
| enrtantes y salientes | 10 | 0.250 |  | 3.200 | 8.000 |
| F este | 1 | 6.400 |  | 3.200 | 20.480 |
| F norte | 1 | 12.000 |  | 3.200 | 38.400 |
| salientes | 3 | 0.250 |  | 3.200 | 2.400 |
| F oeste | 1 | 6.400 |  | 3.200 | 20.480 |
| LATERALES DE CUBIERTA |  |  |  |  |  |
|  | 2 | 6.400 | 0.500 | 1.200 | 7.680 |
| Total |  |  |  |  | 272.01 |

## I Instalaciones (29/06/2020)
Importe: 381.18

**ISD020** Ud Red interior de evacuación para ASEO (29/06/2020)
1 Ud × 164.51 (169.45 con costes indirectos) = 169.45
Red interior de evacuación para cuarto de ASEO, realizada con tubo de PVC, serie B para la red de desagües que conectan la evacuación de los aparatos con el bote sifónico y con la bajante, con los diámetros necesarios para cada punto de servicio, y bote sifónico de PVC, de 110 mm de diámetro, con tapa ciega de acero inoxidable. Incluso líquido limpiador, adhesivo para tubos y accesorios de PVC, material auxiliar para montaje y sujeción a la obra, accesorios y piezas especiales.
Incluye: Replanteo del recorrido de la tubería y de la situación de los elementos de sujeción. Presentación en seco de los tubos. Fijación del material auxiliar para montaje y sujeción a la obra. Colocación del bote sifónico. Montaje, conexionado y comprobación de su correcto funcionamiento.
Criterio de medición de proyecto: Número de unidades previstas, según documentación gráfica de Proyecto.

| Código | Ud | Descripción | Rendimiento | Precio | Importe |
|---|---|---|---|---|---|
| mt36tit010bc | m | Tubo de PVC, serie B, de 40 mm de diámetro y 3 mm de espesor, según UNE-EN 1329-1, con el precio incrementado el 10% en concepto de accesorios y piezas especiales. (material; 29/06/2020) | 3.84 | 2 | 7.68 |
| mt36tit010gc | m | Tubo de PVC, serie B, de 110 mm de diámetro y 3,2 mm de espesor, según UNE-EN 1329-1, con el precio incrementado el 10% en concepto de accesorios y piezas especiales. (material; 29/06/2020) | 2.125 | 5 | 10.63 |
| mt11var009 | l | Líquido limpiador para pegado mediante adhesivo de tubos y accesorios de PVC. (material; 29/06/2020) | 0.362 | 5 | 1.81 |
| mt11var010 | l | Adhesivo para tubos y accesorios de PVC. (material; 29/06/2020) | 0.181 | 21.81 | 3.95 |
| mt36tie010fd | m | Tubo de PVC, serie B, de 110 mm de diámetro y 3,2 mm de espesor, con extremo abocardado, según UNE-EN 1329-1, con el precio incrementado el 15% en concepto de accesorios y piezas especiales. (material; 29/06/2020) | 0.7 | 3.2 | 2.24 |
| mt36bsj010aa | Ud | Bote sifónico de PVC, de 110 mm de diámetro, con cinco entradas de 40 mm de diámetro y una salida de 50 mm de diámetro, con tapa ciega de acero inoxidable. (material; 29/06/2020) | 1 | 6.4 | 6.40 |
| mt36tit010ca | m | Tubo de PVC, serie B, de 50 mm de diámetro y 3 mm de espesor, según UNE-EN 1329-1. (material; 29/06/2020) | 1 | 4.15 | 4.15 |
| mo008 | h | Oficial 1ª fontanero. (mano de obra; 29/06/2020) | 4.2 | 19.42 | 81.56 |
| mo107 | h | Ayudante fontanero. (mano de obra; 29/06/2020) | 2.4 | 17.86 | 42.86 |
| % | % | Costes directos complementarios | 2 % | 161.28 | 3.23 |
|  |  | Total |  |  | 164.51 |

**IFI010** Ud Instalación interior de fontanería para ASEO (29/06/2020)
1 Ud × 205.56 (211.73 con costes indirectos) = 211.73
Instalación interior de fontanería para cuarto ASEO, realizada con tubo de polietileno reticulado (PE-X), para la red de agua fría y caliente que conecta la derivación particular o una de sus ramificaciones con cada uno de los aparatos sanitarios, con los diámetros necesarios para cada punto de servicio. Incluso llaves de paso de cuarto húmedo para el corte del suministro de agua, de polietileno reticulado (PE-X), material auxiliar para montaje y sujeción a la obra, derivación particular, accesorios de derivaciones. Totalmente montada, conexionada y probada.
Incluye: Replanteo del recorrido de las tuberías y de la situación de las llaves. Colocación y fijación de tuberías y llaves.
Criterio de medición de proyecto: Número de unidades previstas, según documentación gráfica de Proyecto.

| Código | Ud | Descripción | Rendimiento | Precio | Importe |
|---|---|---|---|---|---|
| mt37tpu400a | Ud | Material auxiliar para montaje y sujeción a la obra de las tuberías de polietileno reticulado (PE-Xa), serie 5, de 16 mm de diámetro exterior. (material; 29/06/2020) | 13.5 | 0.08 | 1.08 |
| mt37tpu010ag | m | Tubo de polietileno reticulado (PE-Xa), serie 5, de 16 mm de diámetro exterior, PN=6 atm y 1,8 mm de espesor, suministrado en rollos, según UNE-EN ISO 15875-2, con el precio incrementado el 30% en concepto de accesorios y piezas especiales. (material; 29/06/2020) | 13.5 | 2.02 | 27.27 |
| mt37tpu400b | Ud | Material auxiliar para montaje y sujeción a la obra de las tuberías de polietileno reticulado (PE-Xa), serie 5, de 20 mm de diámetro exterior. (material; 29/06/2020) | 17 | 0.1 | 1.70 |
| mt37tpu010bg | m | Tubo de polietileno reticulado (PE-Xa), serie 5, de 20 mm de diámetro exterior, PN=6 atm y 1,9 mm de espesor, suministrado en rollos, según UNE-EN ISO 15875-2, con el precio incrementado el 30% en concepto de accesorios y piezas especiales. (material; 29/06/2020) | 17 | 2.59 | 44.03 |
| mt37avu022b | Ud | Válvula de esfera, de latón, de 20 mm de diámetro. (material; 29/06/2020) | 2 | 22.72 | 45.44 |
| mo008 | h | Oficial 1ª fontanero. | 2.2 | 19.42 | 42.72 |
| mo107 | h | Ayudante fontanero. | 2.2 | 17.86 | 39.29 |
| % | % | Costes directos complementarios | 2 % | 201.53 | 4.03 |
|  |  | Total |  |  | 205.56 |

## R Revestimientos (27/06/2020)
Importe: 2746.84

**RSB010** m² Base para pavimento, de mortero de cemento. (27/06/2020)
55.23 m² × 10.85 (11.18 con costes indirectos) = 617.47
Base para pavimento, de 4 cm de espesor, de mortero de cemento CEM II/B-P 32,5 N tipo M-10, maestreada y fratasada. Incluso banda de panel rígido de poliestireno expandido para la preparación de las juntas perimetrales de dilatación.
Incluye: Replanteo y marcado de niveles. Preparación de las juntas perimetrales de dilatación. Puesta en obra del mortero. Formación de juntas de retracción. Ejecución del fratasado. Curado del mortero.
Criterio de medición de proyecto: Superficie medida según documentación gráfica de Proyecto.

| Código | Ud | Descripción | Rendimiento | Precio | Importe |
|---|---|---|---|---|---|
| mt16pea020a | m² | Panel rígido de poliestireno expandido, según UNE-EN 13163, mecanizado lateral recto, de 10 mm de espesor, resistencia térmica 0,25 m²K/W, conductividad térmica 0,036 W/(mK), para junta de dilatación. (material; 27/06/2020) | 0.05 | 0.92 | 0.05 |
| mt09mor010e | m³ | Mortero de cemento CEM II/B-P 32,5 N tipo M-10, confeccionado en obra con 380 kg/m³ de cemento y una proporción en volumen 1/4. (material; 27/06/2020) | 0.04 | 133.3 | 5.33 |
| mq06hor010 | h | Hormigonera. (maquinaria; 27/06/2020) | 0.032 | 1.68 | 0.05 |
| mo020 | h | Oficial 1ª construcción. | 0.059 | 18.56 | 1.10 |
| mo113 | h | Peón ordinario construcción. | 0.238 | 17.28 | 4.11 |
| % | % | Costes directos complementarios | 2 % | 10.64 | 0.21 |
|  |  | Total |  |  | 10.85 |

| Medición | Uds. | Largo | Ancho | Parcial |
|---|---|---|---|---|
| PLANTA ALTA |  |  |  |  |
| aula | 1 | 30.100 |  | 30.100 |
| aula | 1 | 12.660 |  | 12.660 |
| distribuidor | 1 | 4.100 |  | 4.100 |
| aseo | 1 | 3.090 |  | 3.090 |
| escalera | 1 | 2.400 | 2.200 | 5.280 |
| Total |  |  |  | 55.23 |

**RSG010** m² Solado de baldosas cerámicas de gres porcelánico. (27/06/2020)
55.23 m² × 22.03 (22.69 con costes indirectos) = 1253.17
Suministro y ejecución de pavimento mediante el método de colocación en capa fina, de baldosas cerámicas de gres porcelánico, acabado pulido, capacidad de absorción de agua E<0,5%, grupo BIa, según UNE-EN 14411, con resistencia al deslizamiento 35<Rd<=45 según UNE-ENV 12633 y resbaladicidad clase 2 según CTE; recibidas con adhesivo cementoso de fraguado normal, C1 sin ninguna característica adicional, color gris y rejuntadas con mortero de juntas cementoso tipo L, color blanco, para juntas de hasta 3 mm. Incluso limpieza, comprobación de la superficie soporte, replanteos, cortes, formación de juntas perimetrales continuas, de anchura no menor de 5 mm, en los límites con paredes, pilares exentos y elevaciones de nivel y, en su caso, juntas de partición y juntas estructurales existentes en el soporte, eliminación del material sobrante del rejuntado y limpieza final del pavimento.
Incluye: Limpieza y comprobación de la superficie soporte. Replanteo de los niveles de acabado. Replanteo de la disposición de las piezas y juntas de movimiento. Aplicación del adhesivo. Colocación de las baldosas a punta de paleta. Formación de juntas de partición, perimetrales y estructurales. Rejuntado. Eliminación y limpieza del material sobrante. Limpieza final del pavimento.
Criterio de medición de proyecto: Superficie útil, medida según documentación gráfica de Proyecto. No se ha incrementado la medición por roturas y recortes, ya que en la descomposición se ha considerado un 5% más de piezas.

| Código | Ud | Descripción | Rendimiento | Precio | Importe |
|---|---|---|---|---|---|
| mt09mcr021g | kg | Adhesivo cementoso de fraguado normal, C1 según UNE-EN 12004, color gris. (material; 27/06/2020) | 3 | 0.35 | 1.05 |
| mt18bcp010cc800 | m² | Baldosa cerámica de gres porcelánico, 30x30 cm, acabado pulido, 8,00€/m², capacidad de absorción de agua E<0,5%, grupo BIa, según UNE-EN 14411, resistencia al deslizamiento 35<Rd<=45 según UNE-ENV 12633, resbaladicidad clase 2 según CTE. (material; 27/06/2020) | 1.05 | 8 | 8.40 |
| mt09mcp020bv | kg | Mortero de juntas cementoso tipo L, color blanco, para juntas de hasta 3 mm, compuesto por cemento blanco de alta resistencia y aditivos especiales. (material; 27/06/2020) | 0.15 | 1.62 | 0.24 |
| mo023 | h | Oficial 1ª solador. (mano de obra; 27/06/2020) | 0.428 | 18.89 | 8.08 |
| mo061 | h | Ayudante solador. (mano de obra; 27/06/2020) | 0.214 | 17.9 | 3.83 |
| % | % | Costes directos complementarios | 2 % | 21.60 | 0.43 |
|  |  | Total |  |  | 22.03 |

| Medición | Uds. | Largo | Ancho | Parcial |
|---|---|---|---|---|
| PLANTA ALTA |  |  |  |  |
| aula | 1 | 30.100 |  | 30.100 |
| aula | 1 | 12.660 |  | 12.660 |
| distribuidor | 1 | 4.100 |  | 4.100 |
| aseo | 1 | 3.090 |  | 3.090 |
| escalera | 1 | 2.400 | 2.200 | 5.280 |
| Total |  |  |  | 55.23 |

**RSG020** m Rodapié cerámico de gres porcelánico acabado mate o natural. (27/06/2020)
56.4 m × 7.43 (7.65 con costes indirectos) = 431.46
Rodapié cerámico de gres porcelánico acabado mate o natural, de 7 cm, recibido con adhesivo cementoso de uso exclusivo para interiores, Ci sin ninguna característica adicional, gris y rejuntado con mortero de juntas cementoso tipo CG 2, color blanco, para juntas de 2 a 15 mm.
Incluye: Replanteo de las piezas. Corte de las piezas y formación de encajes en esquinas y rincones. Colocación del rodapié. Rejuntado.
Criterio de medición de proyecto: Longitud medida según documentación gráfica de Proyecto, sin incluir huecos de puertas.

| Código | Ud | Descripción | Rendimiento | Precio | Importe |
|---|---|---|---|---|---|
| mt18rcp010d300 | m | Rodapié cerámico de gres porcelánico, acabado mate o natural, de 7 cm de anchura, 3,00€/m. (material; 27/06/2020) | 1.05 | 3 | 3.15 |
| mt09mcr021a | kg | Adhesivo cementoso de uso exclusivo para interiores, Ci, color gris. (material; 27/06/2020) | 0.1 | 0.22 | 0.02 |
| mt09mcp020fv | kg | Mortero de juntas cementoso tipo CG2, según UNE-EN 13888, color blanco, para juntas de 2 a 15 mm, compuesto por cemento de alta resistencia, cuarzo, aditivos especiales, pigmentos y resinas sintéticas. (material; 27/06/2020) | 0.09 | 0.78 | 0.07 |
| mo023 | h | Oficial 1ª solador. | 0.214 | 18.89 | 4.04 |
| % | % | Costes directos complementarios | 2 % | 7.28 | 0.15 |
|  |  | Total |  |  | 7.43 |

| Medición | Uds. | Largo | Parcial |
|---|---|---|---|
| PLANTA ALTA |  |  |  |
| aula | 2 | 7.200 | 14.400 |
|  | 2 | 5.450 | 10.900 |
| aula | 2 | 5.100 | 10.200 |
|  | 2 | 2.850 | 5.700 |
| distribuidor | 4 | 2.050 | 8.200 |
| escalera | 2 | 2.400 | 4.800 |
|  | 1 | 2.200 | 2.200 |
| Total |  |  | 56.4 |

**RAG011** m² Alicatado con azulejo acabado liso. (29/06/2020)
17.04 m² × 25.34 (26.1 con costes indirectos) = 444.74
Alicatado con azulejo acabado liso, capacidad de absorción de agua E>10%, grupo BIII, con resistencia al deslizamiento Rd<=15 según UNE-ENV 12633 y resbaladicidad clase 0 según CTE, colocado sobre una superficie soporte de fábrica, en paramentos interiores, recibido con mortero de cemento M-5, extendido sobre toda la cara posterior de la pieza y ajustado a punta de paleta, rellenando con el mismo mortero los huecos que pudieran quedar, y rejuntado con mortero de juntas cementoso tipo L, color blanco, para juntas de hasta 3 mm. Incluso preparación de la superficie soporte mediante humedecido de la fábrica, salpicado con mortero de cemento fluido y repicado de la superficie de elementos de hormigón (pilares, etc.); replanteo, cortes, cantoneras de PVC, y juntas; acabado y limpieza final.
Incluye: Preparación de la superficie soporte. Replanteo de niveles y disposición de baldosas. Colocación de maestras o reglas. Preparación y aplicación del mortero. Formación de juntas de movimiento. Colocación de las baldosas. Ejecución de esquinas y rincones. Rejuntado de baldosas. Acabado y limpieza final.
Criterio de medición de proyecto: Superficie medida según documentación gráfica de Proyecto, deduciendo los huecos de superficie mayor de 3 m². No se ha incrementado la medición por roturas y recortes, ya que en la descomposición se ha considerado un 5% más de piezas.

| Código | Ud | Descripción | Rendimiento | Precio | Importe |
|---|---|---|---|---|---|
| mt09mor010c | m³ | Mortero de cemento CEM II/B-P 32,5 N tipo M-5, confeccionado en obra con 250 kg/m³ de cemento y una proporción en volumen 1/6. (material; 29/06/2020) | 0.03 | 115.3 | 3.46 |
| mt19awa010 | m | Cantonera de PVC en esquinas alicatadas. (material; 29/06/2020) | 0.5 | 1.32 | 0.66 |
| mt19aba010a800 | m² | Baldosa cerámica de azulejo liso, 15x15 cm, 8,00€/m², capacidad de absorción de agua E>10%, grupo BIII, según UNE-EN 14411, resistencia al deslizamiento Rd<=15 según UNE-ENV 12633, resbaladicidad clase 0 según CTE. (material; 29/06/2020) | 1.05 | 8 | 8.40 |
| mt09mcp020bv | kg | Mortero de juntas cementoso tipo L, color blanco, para juntas de hasta 3 mm, compuesto por cemento blanco de alta resistencia y aditivos especiales. | 0.15 | 1.62 | 0.24 |
| mo024 | h | Oficial 1ª alicatador. (mano de obra; 29/06/2020) | 0.45 | 18.89 | 8.50 |
| mo062 | h | Ayudante alicatador. (mano de obra; 29/06/2020) | 0.2 | 17.9 | 3.58 |
| % | % | Costes directos complementarios | 2 % | 24.84 | 0.50 |
|  |  | Total |  |  | 25.34 |

| Medición | Uds. | Largo | Alto | Parcial |
|---|---|---|---|---|
| Aseo planta alta | 2 | 1.550 | 2.400 | 7.440 |
|  | 2 | 2.000 | 2.400 | 9.600 |
| Total |  |  |  | 17.04 |

## G Gestión de residuos
Importe: 238.51

**GRA010** Ud Transporte de residuos inertes.
1 Ud × 109.03 (112.3 con costes indirectos) = 112.30
Transporte de residuos inertes, producidos en obras de construcción y/o demolición, con contenedor de 7 m³, a vertedero específico, instalación de tratamiento de residuos de construcción y demolición externa a la obra o centro de valorización o eliminación de residuos. Incluso servicio de entrega, alquiler y recogida en obra del contenedor.
Incluye: Carga a camión del contenedor. Transporte de residuos de construcción a vertedero específico, instalación de tratamiento de residuos de construcción y demolición externa a la obra o centro de valorización o eliminación de residuos.
Criterio de medición de proyecto: Número de unidades previstas, según documentación gráfica de Proyecto.

| Código | Ud | Descripción | Rendimiento | Precio | Importe |
|---|---|---|---|---|---|
| mq04res010cpa | Ud | Carga y cambio de contenedor de 7 m³, para recogida de residuos inertes de ladrillos, tejas y materiales cerámicos, producidos en obras de construcción y/o demolición, colocado en obra a pie de carga, incluso servicio de entrega y alquiler. (maquinaria) | 1.172 | 91.2 | 106.89 |
| % | % | Costes directos complementarios | 2 % | 106.89 | 2.14 |
|  |  | Total |  |  | 109.03 |

**GRB010** Ud Canon de vertido por entrega de contenedor de 7 m³ con mezcla sin clasificar de residuos inertes
1 Ud × 122.53 (126.21 con costes indirectos) = 126.21
Canon de vertido por entrega de contenedor de 7 m³ con mezcla sin clasificar de residuos inertes producidos en obras de construcción y/o demolición, en vertedero específico, instalación de tratamiento de residuos de construcción y demolición externa a la obra o centro de valorización o eliminación de residuos.
Criterio de medición de proyecto: Número de unidades previstas, según documentación gráfica de Proyecto.
Criterio de valoración económica: El precio no incluye el servicio de entrega, el alquiler, la recogida en obra del contenedor ni el transporte.

| Código | Ud | Descripción | Rendimiento | Precio | Importe |
|---|---|---|---|---|---|
| mq04res020cK | Ud | Canon de vertido por entrega de contenedor de 7 m³ con mezcla sin clasificar de residuos inertes producidos en obras de construcción y/o demolición, en vertedero específico, instalación de tratamiento de residuos de construcción y demolición externa a la obra o centro de valorización o eliminación de residuos. (maquinaria) | 1.172 | 102.5 | 120.13 |
| % | % | Costes directos complementarios | 2 % | 120.13 | 2.40 |
|  |  | Total |  |  | 122.53 |

## Y Seguridad y salud
Importe: 435.72

**YCX010** Ud Conjunto de sistemas de protección colectiva, necesarios para el cumplimiento de la normativa vigente en materia de Seguridad y Salud en el Trabajo. Incluso mantenimiento en condiciones seguras durante todo el periodo de tiempo que se requiera, reparación o reposición y transporte hasta el lugar de almacenaje o retirada a contenedor. (26/05/2020)
1 Ud × 140 (144.2 con costes indirectos) = 144.20
Conjunto de sistemas de protección colectiva, necesarios para el cumplimiento de la normativa vigente en materia de Seguridad y Salud en el Trabajo. Incluso mantenimiento en condiciones seguras durante todo el periodo de tiempo que se requiera, reparación o reposición y transporte hasta el lugar de almacenaje o retirada a contenedor.
Criterio de medición de proyecto: Número de unidades previstas, según Estudio o Estudio Básico de Seguridad y Salud.

**YIX010** Ud Conjunto de equipos de protección individual, necesarios para el cumplimiento de la normativa vigente en materia de Seguridad y Salud en el Trabajo. (26/05/2020)
1 Ud × 100 (103 con costes indirectos) = 103.00
Conjunto de equipos de protección individual, necesarios para el cumplimiento de la normativa vigente en materia de Seguridad y Salud en el Trabajo.
Criterio de medición de proyecto: Número de unidades previstas, según Estudio o Estudio Básico de Seguridad y Salud.

**YMM010** Ud Botiquín de urgencia para caseta de obra, provisto de desinfectantes y antisépticos autorizados, gasas estériles, algodón hidrófilo, venda, esparadrapo, apósitos adhesivos, un par de tijeras, pinzas, guantes desechables, bolsa de goma para agua y hielo, antiespasmódicos, analgésicos, tónicos cardíacos de urgencia, un torniquete, un termómetro clínico y jeringuillas desechables, fijado al paramento con tornillos y tacos. (26/05/2020)
1 Ud × 101.79 (104.84 con costes indirectos) = 104.84
Botiquín de urgencia para caseta de obra, provisto de desinfectantes y antisépticos autorizados, gasas estériles, algodón hidrófilo, venda, esparadrapo, apósitos adhesivos, un par de tijeras, pinzas, guantes desechables, bolsa de goma para agua y hielo, antiespasmódicos, analgésicos, tónicos cardíacos de urgencia, un torniquete, un termómetro clínico y jeringuillas desechables, fijado al paramento con tornillos y tacos.
Incluye: Replanteo en el paramento. Colocación y fijación mediante tornillos.
Criterio de medición de proyecto: Número de unidades previstas, según Estudio o Estudio Básico de Seguridad y Salud.

| Código | Ud | Descripción | Rendimiento | Precio | Importe |
|---|---|---|---|---|---|
| mt50eca010 | Ud | Botiquín de urgencia provisto de desinfectantes y antisépticos autorizados, gasas estériles, algodón hidrófilo, venda, esparadrapo, apósitos adhesivos, un par de tijeras, pinzas, guantes desechables, bolsa de goma para agua y hielo, antiespasmódicos, analgésicos, tónicos cardíacos de urgencia, un torniquete, un termómetro clínico y jeringuillas desechables, con tornillos y tacos para fijar al paramento. (material; 26/05/2020) | 1 | 96.16 | 96.16 |
| mo120 | h | Peón Seguridad y Salud. (mano de obra; 26/05/2020) | 0.21 | 17.28 | 3.63 |
| % | % | Costes directos complementarios | 2 % | 99.79 | 2.00 |
|  |  | Total |  |  | 101.79 |

**YSS020** Ud Cartel general indicativo de riesgos, de PVC serigrafiado, de 990x670 mm, amortizable en 3 usos, fijado con bridas. (26/05/2020)
2 Ud × 7.76 (7.99 con costes indirectos) = 15.98
Suministro, colocación y desmontaje de cartel general indicativo de riesgos, de PVC serigrafiado, de 990x670 mm, con 6 orificios de fijación, amortizable en 3 usos, fijado con bridas de nylon. Incluso mantenimiento en condiciones seguras durante todo el periodo de tiempo que se requiera.
Incluye: Colocación. Desmontaje posterior. Transporte hasta el lugar de almacenaje o retirada a contenedor.
Criterio de medición de proyecto: Número de unidades previstas, según Estudio o Estudio Básico de Seguridad y Salud.

| Código | Ud | Descripción | Rendimiento | Precio | Importe |
|---|---|---|---|---|---|
| mt50les020a | Ud | Cartel general indicativo de riesgos, de PVC serigrafiado, de 990x670 mm, con 6 orificios de fijación. (material; 26/05/2020) | 0.333 | 10.75 | 3.58 |
| mt50spr046 | Ud | Brida de nylon, de 4,8x200 mm. (material; 26/05/2020) | 6 | 0.03 | 0.18 |
| mo120 | h | Peón Seguridad y Salud. | 0.223 | 17.28 | 3.85 |
| % | % | Costes directos complementarios | 2 % | 7.61 | 0.15 |
|  |  | Total |  |  | 7.76 |

**YSS030** Ud Señal de advertencia, de PVC serigrafiado, de 297x210 mm, con pictograma negro de forma triangular sobre fondo amarillo, amortizable en 3 usos, fijada con bridas. (26/05/2020)
1 Ud × 4.11 (4.23 con costes indirectos) = 4.23
Suministro, colocación y desmontaje de señal de advertencia, de PVC serigrafiado, de 297x210 mm, con pictograma negro de forma triangular sobre fondo amarillo, con 4 orificios de fijación, amortizable en 3 usos, fijada con bridas de nylon. Incluso mantenimiento en condiciones seguras durante todo el periodo de tiempo que se requiera.
Incluye: Colocación. Desmontaje posterior. Transporte hasta el lugar de almacenaje o retirada a contenedor.
Criterio de medición de proyecto: Número de unidades previstas, según Estudio o Estudio Básico de Seguridad y Salud.

| Código | Ud | Descripción | Rendimiento | Precio | Importe |
|---|---|---|---|---|---|
| mt50les030fa | Ud | Señal de advertencia, de PVC serigrafiado, de 297x210 mm, con pictograma negro de forma triangular sobre fondo amarillo, con 4 orificios de fijación, según R.D. 485/1997. (material; 26/05/2020) | 0.333 | 3.05 | 1.02 |
| mt50spr046 | Ud | Brida de nylon, de 4,8x200 mm. | 4 | 0.03 | 0.12 |
| mo120 | h | Peón Seguridad y Salud. | 0.167 | 17.28 | 2.89 |
| % | % | Costes directos complementarios | 2 % | 4.03 | 0.08 |
|  |  | Total |  |  | 4.11 |

**YSS031** Ud Señal de prohibición, de PVC serigrafiado, de 297x210 mm, con pictograma negro de forma circular sobre fondo blanco, amortizable en 3 usos, fijada con bridas. (26/05/2020)
1 Ud × 4.11 (4.23 con costes indirectos) = 4.23
Suministro, colocación y desmontaje de señal de prohibición, de PVC serigrafiado, de 297x210 mm, con pictograma negro de forma circular sobre fondo blanco, con 4 orificios de fijación, amortizable en 3 usos, fijada con bridas de nylon. Incluso mantenimiento en condiciones seguras durante todo el periodo de tiempo que se requiera.
Incluye: Colocación. Desmontaje posterior. Transporte hasta el lugar de almacenaje o retirada a contenedor.
Criterio de medición de proyecto: Número de unidades previstas, según Estudio o Estudio Básico de Seguridad y Salud.

| Código | Ud | Descripción | Rendimiento | Precio | Importe |
|---|---|---|---|---|---|
| mt50les030nb | Ud | Señal de prohibición, de PVC serigrafiado, de 297x210 mm, con pictograma negro de forma circular sobre fondo blanco, con 4 orificios de fijación, según R.D. 485/1997. (material; 26/05/2020) | 0.333 | 3.05 | 1.02 |
| mt50spr046 | Ud | Brida de nylon, de 4,8x200 mm. | 4 | 0.03 | 0.12 |
| mo120 | h | Peón Seguridad y Salud. | 0.167 | 17.28 | 2.89 |
| % | % | Costes directos complementarios | 2 % | 4.03 | 0.08 |
|  |  | Total |  |  | 4.11 |

**YSS032** Ud Señal de obligación, de PVC serigrafiado, de 297x210 mm, con pictograma blanco de forma circular sobre fondo azul, amortizable en 3 usos, fijada con bridas. (26/05/2020)
1 Ud × 4.11 (4.23 con costes indirectos) = 4.23
Suministro, colocación y desmontaje de señal de obligación, de PVC serigrafiado, de 297x210 mm, con pictograma blanco de forma circular sobre fondo azul, con 4 orificios de fijación, amortizable en 3 usos, fijada con bridas de nylon. Incluso mantenimiento en condiciones seguras durante todo el periodo de tiempo que se requiera.
Incluye: Colocación. Desmontaje posterior. Transporte hasta el lugar de almacenaje o retirada a contenedor.
Criterio de medición de proyecto: Número de unidades previstas, según Estudio o Estudio Básico de Seguridad y Salud.

| Código | Ud | Descripción | Rendimiento | Precio | Importe |
|---|---|---|---|---|---|
| mt50les030vb | Ud | Señal de obligación, de PVC serigrafiado, de 297x210 mm, con pictograma blanco de forma circular sobre fondo azul, con 4 orificios de fijación, según R.D. 485/1997. (material; 26/05/2020) | 0.333 | 3.05 | 1.02 |
| mt50spr046 | Ud | Brida de nylon, de 4,8x200 mm. | 4 | 0.03 | 0.12 |
| mo120 | h | Peón Seguridad y Salud. | 0.167 | 17.28 | 2.89 |
| % | % | Costes directos complementarios | 2 % | 4.03 | 0.08 |
|  |  | Total |  |  | 4.11 |

**YSS033** Ud Señal de extinción, de PVC serigrafiado, de 297x210 mm, con pictograma blanco de forma rectangular sobre fondo rojo, amortizable en 3 usos, fijada con bridas. (26/05/2020)
1 Ud × 4.48 (4.61 con costes indirectos) = 4.61
Suministro, colocación y desmontaje de señal de extinción, de PVC serigrafiado, de 297x210 mm, con pictograma blanco de forma rectangular sobre fondo rojo, con 4 orificios de fijación, amortizable en 3 usos, fijada con bridas de nylon. Incluso mantenimiento en condiciones seguras durante todo el periodo de tiempo que se requiera.
Incluye: Colocación. Desmontaje posterior. Transporte hasta el lugar de almacenaje o retirada a contenedor.
Criterio de medición de proyecto: Número de unidades previstas, según Estudio o Estudio Básico de Seguridad y Salud.

| Código | Ud | Descripción | Rendimiento | Precio | Importe |
|---|---|---|---|---|---|
| mt50les030Dc | Ud | Señal de extinción, de PVC serigrafiado, de 297x210 mm, con pictograma blanco de forma rectangular sobre fondo rojo, con 4 orificios de fijación, según R.D. 485/1997. (material; 26/05/2020) | 0.333 | 4.15 | 1.38 |
| mt50spr046 | Ud | Brida de nylon, de 4,8x200 mm. | 4 | 0.03 | 0.12 |
| mo120 | h | Peón Seguridad y Salud. | 0.167 | 17.28 | 2.89 |
| % | % | Costes directos complementarios | 2 % | 4.39 | 0.09 |
|  |  | Total |  |  | 4.48 |

**YSS034** Ud Señal de evacuación, salvamento y socorro, de PVC serigrafiado, de 297x210 mm, con pictograma blanco de forma rectangular sobre fondo verde, amortizable en 3 usos, fijada con bridas. (26/05/2020)
1 Ud × 4.48 (4.61 con costes indirectos) = 4.61
Suministro, colocación y desmontaje de señal de evacuación, salvamento y socorro, de PVC serigrafiado, de 297x210 mm, con pictograma blanco de forma rectangular sobre fondo verde, con 4 orificios de fijación, amortizable en 3 usos, fijada con bridas de nylon. Incluso mantenimiento en condiciones seguras durante todo el periodo de tiempo que se requiera.
Incluye: Colocación. Desmontaje posterior. Transporte hasta el lugar de almacenaje o retirada a contenedor.
Criterio de medición de proyecto: Número de unidades previstas, según Estudio o Estudio Básico de Seguridad y Salud.

| Código | Ud | Descripción | Rendimiento | Precio | Importe |
|---|---|---|---|---|---|
| mt50les030Lc | Ud | Señal de evacuación, salvamento y socorro, de PVC serigrafiado, de 297x210 mm, con pictograma blanco de forma rectangular sobre fondo verde, con 4 orificios de fijación, según R.D. 485/1997. (material; 26/05/2020) | 0.333 | 4.15 | 1.38 |
| mt50spr046 | Ud | Brida de nylon, de 4,8x200 mm. | 4 | 0.03 | 0.12 |
| mo120 | h | Peón Seguridad y Salud. | 0.167 | 17.28 | 2.89 |
| % | % | Costes directos complementarios | 2 % | 4.39 | 0.09 |
|  |  | Total |  |  | 4.48 |

**IOX010b** Ud Extintor portátil de polvo químico ABC polivalente antibrasa, con presión incorporada, de eficacia 21A-144B-C, con 6 kg de agente extintor, con manómetro y manguera con boquilla difusora. Incluso soporte y accesorios de montaje. (26/05/2020)
1 Ud × 44.46 (45.79 con costes indirectos) = 45.79
Extintor portátil de polvo químico ABC polivalente antibrasa, con presión incorporada, de eficacia 21A-144B-C, con 6 kg de agente extintor, con manómetro y manguera con boquilla difusora. Incluso soporte y accesorios de montaje.
Incluye: Replanteo. Colocación y fijación del soporte. Colocación del extintor.
Criterio de medición de proyecto: Número de unidades previstas, según documentación gráfica de Proyecto.

| Código | Ud | Descripción | Rendimiento | Precio | Importe |
|---|---|---|---|---|---|
| mt41ixi010a | Ud | Extintor portátil de polvo químico ABC polivalente antibrasa, con presión incorporada, de eficacia 21A-144B-C, con 6 kg de agente extintor, con manómetro y manguera con boquilla difusora, con accesorios de montaje, según UNE-EN 3. (material) | 1 | 41.83 | 41.83 |
| mo113 | h | Peón ordinario construcción. | 0.102 | 17.28 | 1.76 |
| % | % | Costes directos complementarios | 2 % | 43.59 | 0.87 |
|  |  | Total |  |  | 44.46 |
